# 4027902 KBM Bremen
Angebotsaufforderung (GAEB 90, DA83)
Währung: EUR
Auftraggeber: Projekt Klinikum Bremen Mitte,

## Zusätzlicher Text
UMFANG DER BAUARBEITEN:

Bei den ausgeschriebenen Bauarbeiten handelt
es sich im Wesentlichen um Abbrucharbeiten, KS-Mauerarbeiten,
Klinkerarbeiten einschl. Dämmarbeiten
und Betonarbeiten zum Verschließen von Dachöffnungen
für die Neuverortung einer Netzersatzanlage im vorhandenem
Technikgebäude einer ehemaligen Dampfzentrale (Haus 4)
des Klinikums Bremen Mitte.

## Zusätzlicher Text
PLANANLAGE:

Folgende Pläne und Unterlagen liegen dem Leistungsverzeichnis
als Kalkulationsgrundlage bei:

- siehe separates Anlagenverzeichnis

Dieses Leistungsverzeichnis wurde automatisch sortiert.
Der Bieter hat die Vollständigkeit der Unterlagen
anhand der Seitenzahlen zu prüfen und ggf. fehlende
Blätter anzufordern.

Die Leistungen sind gemäß den zum Zeitpunkt der Ausführung
gültigen und freigegebenen Ausführungsplänen auszuführen.

## Zusätzlicher Text
BAUSTELLEN-BESCHREIBUNG NACH DIN 18299

Baumaßnahme: Neuverortung einer Netzersatzanlage in einem vorhandenen
Technik Gebäude einer Dampfzentrale | Haus 04

Erläuterung | Grund der Maßnahme
Der Aufsichtsrat der Gesundheit Nord (GeNo) hat beschlossen,
die kommunalen Bremer Kliniken zu reformieren und die Anzahl
der Standorte, sowie die Verteilung der Kliniken und Zentren
innerhalb des Klinikverbundes neu zu strukturieren.
Diese Entwicklung erfordert umfangreiche bauliche Maßnahmen.

In diesem Zusammenhang wird die Notstromversorgung/Netzersatzaggregat
(bisher in Haus 1a)
im Raum der abgängigen Dampfzentrale bei Haus 4 neu aufgebaut.

Das Netzersatzaggregat (NEA) wird in den Räumlichkeiten der ehemaligen
Dampfzentrale im Haus 4 untergebracht und über eine Kabelverbindung am
SV-Container Haus 1 angeschlossen.
Die Kraftstoffanlage verfügt über einen Vorrats- und Servicetank,
die Unterbringung der Tankanlagen und des Trafos erfolgt
jeweils in einem neu angelegtem separaten Raum.
Zur kontrollierten Abführung der Abgase wird der bestehende
Abgasschornstein weiterverwendet.

Für die Zuluft-Kulisse sowie für die neue Zugangstür  und
die Außentür des neuen Traforaumes werden jeweils Öffnungen
in der Außenwand hergestellt.

Auf der Dachfläche Haus 4 wird eine Tischkühlereinheit
auf eine Stahl-Unterkonstruktion aufgestellt.

## Zusätzlicher Text
PRODUKTANGABEN BIETER

Produktdatenblätter, Zulassungen etc. und sonstige Nachweise
sowie Muster sind spätestens auf Anforderung innerhalb von
6 Kalendertagen vorzulegen (in Schriftform und elektronisch
im pdf-Format auf Datenträgern).

Für alle Bauabschnitte sind jeweils die gleichen Produkte anzubieten.

## Zusätzlicher Text
GLEICHWERTIGKEIT ZU LEITFABRIKATEN:

Werden andere Fabrikate als die im LV angegebenen
Leitfabrikate angeboten, so ist vom Bieter der Nachweis
der Gleichwertigkeit zumindest in Bezug auf die in der
Leistungsbeschreibung angegebenen Anforderungen
sowie weiteren wesentlichen Eigenschaften des
Leitfabrikats bezüglich Qualität und gestalterischen
Vorgaben zu erbringen. Geringfügige Abweichungen in
anderen, unwesentlichen Eigenschaften sind zulässig.

## Zusätzlicher Text
ANGABEN ÜBER BAUART, BAUTEIL, BAUSTOFF:

Mit den im Leistungsverzeichnis enthaltenen Angaben
über Bauart, Bauteil, Baustoff und Abmessungen gelten
auch der Herstellungsvorgang und -ablauf bis zur
fertigen Leistung unter Zugrundelegung der anerkannten
Regeln der Technik und der gesetzlichen und
behördlichen Vorschriften als beschrieben.
Hierbei bedeutet Bauart das Herstellen durch
Zusammenfügen der Stoffe und Bauteile bis zur fertigen
Leistung.

## Zusätzlicher Text
EINBAU + LIEFERUNG STOFFE:

Alle Leistungen umfassen neben dem Einbau auch die
Lieferung der dazugehörigen Stoffe und Bauteile
einschl. Abladen und Lagern auf der Baustelle,
wenn in der Leistungsbeschreibung nichts anderes
vorgeschrieben ist.

## Zusätzlicher Text
VORARBEITEN DURCH DEN AG:

Der Meterriss wird bauseits nur einmal pro Geschoss angebracht
und muss vom AN eigenverantwortlich an die für ihn relevanten Stellen
übertragen werden. Dies ist in die Einheitspreise einzukalkulieren.

## Zusätzlicher Text
TERMINE, BAUAUSFÜHRUNG, ARBEITSABSCHNITTE:

Nach erfolgter Auftragserteilung hat der AN dem AG
innerhalb von 2 Wochen einen bauteil- und
geschossweisen Taktplan im Rahmen der vorgesehenen
Fristen zur Prüfung vorzulegen. Der genehmigte
Terminplan wird Vertragsbestandteil.

Folgende Termine und Abläufe werden vorgegeben:
siehe Besondere Vertragsbedingungen (BVB).

## Zusätzlicher Text
ARBEITSZEITEN / SONSTIGES:

Die Arbeiten sind in den Zeiten montags bis freitags
von 7.00 bis 18.00 Uhr auszuführen.

## Zusätzlicher Text
BAUSTROM, BAUWASSER, BAUSCHUTT:

Regelungen zu Kosten für Baustrom, Bauwasser und
Bauschuttbeseitigung:
siehe Besondere Vertragsbedingungen (BVB).

## Zusätzlicher Text
BAUSTELLENBESICHTIGUNG:

Eine Ortsbesichtigung vor Abgabe des Angebotes wird
empfohlen.

## Zusätzlicher Text
BAUSTELLENEINRICHTUNG:

Das Einrichten, Vorhalten und Räumen der Baustelle
einschl. aller dazugehörigen Nebenarbeiten ist in die
Einheitspreise einzurechnen.

## Zusätzlicher Text
GERÜSTE:

Die Errichtung und Vorhaltung aller
erforderlichen Gerüste, Schutzgerüste und
Absturzsicherungen am Dachrand und sonstigen Arbeitsschutz-
Maßnahmen, sowie spezielle Hebegeräte
für die Montagearbeiten sind in die Einheitspreise
miteinzukalkulieren.

Arbeitshöhen: siehe Angaben im Leistungsverzeichnis
bzw. beiliegende Schnittzeichnungen

## Zusätzlicher Text
LAGERMÖGLICHKEITEN:

Es wird ausdrücklich darauf hingewiesen, dass die
Lagermöglichkeiten von Baustoffen und Geräten auf der
Baustelle sehr begrenzt sind.
Notwendige kurzfristige Lagerung von Baustoffen und
Geräten ist rechtzeitig mit der Bauleitung abzustimmen.
Bei Zuwiderhandlung ist die Bauleitung berechtigt, nach
fruchtloser Aufforderung Materialien/Geräte zu Lasten
des AN umsetzen bzw. abfahren zu lassen.
Etwa darüberhinaus erforderliche Lager- und
Arbeitsplätze hat der Auftragnehmer zu beschaffen.
Die Kosten sind in die Einheitspreise einzukalkulieren.

## Zusätzlicher Text
MATERIALTRANSPORT:

Grundsätzlich ist der Transport der Materialien zu den
Verwendungsstellen, d.h. zum Verarbeitungs-/Einbauort
in die jeweiligen Positionen mit einzukalkulieren,
sofern nicht besondere Ansätze in den Positionen
enthalten sind.

## Zusätzlicher Text
MITBENUTZUNG VON FLÄCHEN UND RÄUMEN:

Der AG stellt keine Aufenthaltsräume und Lagerräume zur
Verfügung.
Es ist grundsätzlich nicht zulässig, Bautüren im
Gebäude einzubauen.
Notwendige Aufenthalts- und Lagerräume zur Durchführung
der Leistung des AN sind in die Einheitspreise
einzukalkulieren.

## Zusätzlicher Text
BESCHRÄNKUNGEN FÜR DIE BESEITIGUNG VON
ABWASSER UND ABFÄLLEN:

Die bei den Arbeiten des AN anfallenden Abfälle, Bauschutt,
Verpackungsmaterialien und dergleichen sind vorschriftsmäßig
zu beseitigen.
Die Einheitspreise beinhalten auch die Kosten für die Entsorgung
des anfallenden Schuttmaterials (Transport und Kippgebühr),
sofern in den jeweiligen Positionen keine abweichenden
Festlegungen getroffen sind.
Die Entsorgung hat entsprechend den geltenden Vorschriften
zu erfolgen.
Hierbei sind zu berücksichtigen:
- Kreislaufwirtschafts- und Abfallgesetz KrW-/AbfG
- Transportgenehmigungsverordnung TgV
- Gewerbeabfallverordnung GewAbfV
- Altholzverordnung AltholzV
- Abfallverzeichnis-Verordnung AVV
- Vorgaben der LAGA

Die Entsorgung hat außerdem entsprechend den
Satzungen/ Richtlinien der zuständigen Verwaltung
(Stadt/Kreis) zu erfolgen.Bei Widerspruch zu den
Vorbemerkungen des Leistungsverzeichnisses
gelten für die Entsorgung diese Vorschriften.

Die Entsorgung ist über Entsorgungsnachweise
und Begleitscheine bzw. Übernahmescheine zu
dokumentieren.
Diese Nachweise aller entsorgten Materialien sind
der Schlussrechnung beizufügen.

## Zusätzlicher Text
ARBEITEN ANDERER UNTERNEHMER AUF DER BAUSTELLE:

Es sind zeitgleich andere Unternehmer auf der Baustelle
tätig.

## Zusätzlicher Text
WINTERBAUVORKEHRUNGEN:

Der AG wird keine Winterbauvorkehrungen vornehmen.

## Zusätzlicher Text
ANFORDERUNGEN AN RECYCLING-MATERIALIEN:

Beabsichtigt der AN Recyclingmaterialien einzubauen,
ist zuvor die Zustimmung des AG unter Vorlage der
erforderlichen Nachweise, Unbedenklichkeitsbescheinigungen und Zulassungen vorzulegen.

## Zusätzlicher Text
ANFORDERUNGEN AN STOFFE INBEZUG AUF
GESUNDHEITS- UND UMWELTSCHUTZ:

Es dürfen grundsätzlich keine lösungsmittelhaltigen
oder als gesundheitsschädlich eingestuften Materialien
verarbeitet werden.
Lösungsmittelhaltige Materialien sind nur zulässig,
wenn keine technischen Alternativen möglich sind und
bei entsprechendem Nachweis die eingesetzten Materialien
vor Beginn der Arbeiten vom Auftraggeber genehmigt werden.
Die Datenblätter der Materialien sind hierfür vorzulegen.

Für alle zum Einbau in Innenräumen kommenden Materialien
muss der Nachweis der gesundheitlichen Unbedenklichkeit
gemäß ABG - Anforderungen an bauliche Anlagen bezüglich
des Gesundheitsschutzes - des DIBt erbracht sein.

Bei allen Materialien, die in Boden und Grundwasser eingebaut
bzw. durch Niederschlag beaufschlagt werden, ist sicherzustellen,
dass die verwendeten Bauteile weder eine schädliche Bodenveränderung
noch eine Grundwasserverunreinigung hervorrufen können.
Bei der Auswahl der Materialien für die betroffenen Bauteile
(z.B. Dachhaut, Fassade, Gründung) und bei der Ausführung der
Arbeiten ist die ABuG - Anforderungen an bauliche Anlagen bezüglich der
Auswirkungen auf Boden und Gewässer - des DIBt einzuhalten.

Die entsprechenden Nachweise sind vom AN vorzulegen.

## Zusätzlicher Text
ART UND UMFANG VON EIGNUNGSNACHWEISEN:

Bei der Verwendung von zulassungspflichtigen Stoffen
und Bauteilen ist der gültige Zulassungsbescheid
vorzulegen.

## Zusätzlicher Text
ALLGEMEINER HINWEIS

Grundlage des Angebotes sind die Leistungsbeschreibung
und Plananlagen. Der Bieter ist gehalten, die im LV
beschriebenen Details auf Vollständigkeit, fachgerechte
Ausführung und Eignung für den vorgesehenen
Verwendungszweck zu überprüfen. Etwaige Unklarheiten
sind vor Abgabe des Angebotes mit der ausschreibenden
Stelle zu klären.

## Zusätzlicher Text
AUSFÜHRUNGSUNTERLAGEN:

Planunterlagen des Auftraggebers (AG) werden dem
Auftragnehmer (AN) grundsätzlich nur digital als
pdf- oder dwg-Dateien unentgeltlich zur Verfügung gestellt.
Weitere Ausfertigungen wie Papierplots u.ä. müssen durch
den Auftragnehmer selbst erbracht werden.
Dies ist bei der Kalkulation zu berücksichtigen.

Der Erhalt der Unterlagen ist vom AN schriftlich zu bestätigen.

Planunterlagen des Auftragnehmers (AN) sind dem
Auftraggeber (AG) bzw. Architekten grundsätzlich
jeweils 2-fach in Papierform sowie digital als pdf-
oder dwg-Dateien rechtzeitig und unaufgefordert zur
Prüfung vorzulegen, wenn in der Leistungsbeschreibung
keine abweichende Angabe gemacht ist.

## Abbruch, Mauer, Betonarbeiten
Datum: 18.05.26

### 01 ABBRUCH-, MAUER-, UND BETONARBEITEN

#### 01.01 ABBRUCHARBEITEN

*Hinweis*
ZUSÄTZLICHE TECHNISCHE VERTRAGSBEDINGUNGEN (ZTV)
FÜR ABBRUCHARBEITEN

Ausführung  Rückbau

Die Positionen für Abbruch- und Rückbauarbeiten sind
grundsätzlich einschließlich aller Kosten für
Arbeitsschutzmaßnahmen, Schutzmaßnahmen der
angrenzenden Bauteile und Transportkosten zu
kalkulieren, sofern in der Einzelposition nichts
anderes ausdrücklich beschrieben ist.

Sofern in den Einzelpositionen nichts anderes angegeben

ist, ist das Abbruchmaterial  vom AN  fachgerecht zu
trennen und der bestimmungsgerechten Entsorgung
zuzuführen.

**01.01.0001 Ausbau Außentüre, B/H: 1,135 x 2,26 m**
Ausbau und Entsorgung von Metall-Türelement als
Außentür, 1-flügelig, einschl. Beschlägen, Fugen- und
Dämmmaterialien etc.

Einheitspreis einschl. Laden, Abtransport und
Entsorgung
des Abbruchmaterials, einschließlich
Entsorgungsgebühren.
Entsprechende Deponierungsnachweise sind vorzulegen.

Türgröße B/H: ca. 1,135 x 2,26 m, mit 1 Drehflügel
Menge: 1,000 st

**01.01.0002 Ausbau Außentüre, B/H: 1,885 x 2,26 m**
Ausbau und Entsorgung von Metall-Türelement als
Außentür, 2-flügelig, einschl. Beschlägen, Fugen- und
Dämmmaterialien etc.

Einheitspreis einschl. Laden, Abtransport und
Entsorgung
des Abbruchmaterials, einschließlich
Entsorgungsgebühren.
Entsprechende Deponierungsnachweise sind vorzulegen.

Türgröße B/H: ca. 1,885 x 2,26 m, mit 2 Drehflügeln
Menge: 1,000 st

**01.01.0003 Ausbau Oberlicht, B/H: 1,20 x 1,80 m**
Ausbau und Entsorgung von Oberlichtern,
einschl. Beschlägen, Fugen- und
Dämmmaterialien etc.

Einheitspreis einschl. Laden, Abtransport und
Entsorgung
des Abbruchmaterials, einschließlich
Entsorgungsgebühren.
Entsprechende Deponierungsnachweise sind vorzulegen.

Abmessungen B/L: ca. 1,20 x 1,80 m
Menge: 3,000 st

**01.01.0004 Stahltreppe ausbauen, 3STG, B/L 1,20x1,60 m**
Verzinkte Stahltreppe einschl. Podest,
Gitteroststufen und beidseitigem Geländer
ausbauen einschließlich Befestigungsmittel und
entsorgen,
Anzahl Steigungen: 3 STG,
Einzelabmessungen: B/L ca. 1,20 x 1,60 m.

Das Abbruchmaterial ist zu laden, abzufahren und zu
entsorgen einschließlich Entsorgungsgebühren.
Menge: 1,000 st

**01.01.0005 Stahltreppe ausbauen, 4STG, B/L 2,30x2,00 m**
Verzinkte Stahltreppe einschl. Podest,
Gitteroststufen und beidseitigem Geländer
ausbauen einschließlich Befestigungsmittel und
entsorgen,
Anzahl Steigungen: 4 STG,
Einzelabmessungen: B/L ca. 2,30 x 2,00 m.

Das Abbruchmaterial ist zu laden, abzufahren und zu
entsorgen einschließlich Entsorgungsgebühren.
Menge: 1,000 st

**01.01.0006 Estrich abbrechen, D 6cm**
Estrich komplett ausbauen,
Schuttmaterial entsorgen, incl. Entsorgungsgebühren,

Material vorhanden:
Verbundestrich auf Stahlbetondecke,
Gesamtaufbau ca. 60 mm.

Ausführungsort:
geplanter Traforaum
Menge: 7,000 m2

**01.01.0007 Estrich abbrechen, D 6cm, Streifen B bis 20cm**
Estrich komplett ausbauen,
in Streifen zur Erstellung von Mauerwerkswänden,
Trennschnitte gemäß separater Position,
Schuttmaterial entsorgen, incl. Entsorgungsgebühren,

Material vorhanden:
Verbundestrich auf Stahlbetondecke,
Gesamtaufbau ca. 60 mm.

Streifenbreite: ca. 20 cm,
Streifenlänge: bis ca. 4,00 m
Menge: 31,000 m

**01.01.0008 Trennschnitt im Estrich erstellen**
Trennschnitte in vorhandenem Estrich
vor Abbruch Estrich bis auf OK Rohdecke ausführen.

Material vorhanden:
Verbundestrich auf Stahlbetondecke,
Schnittiefe bis ca 6 cm.
Menge: 62,000 m

*Hinweis*
WANDÖFFNUNGEN FASSADE

**01.01.0009 Türöffnung in Verblendschale, D11,5cm**
Herstellen von Türöffnungen und Öffnung für
Zuluftgitter
in vorgehängter Verblendschale einer zweischaligen
Bestandsfassade
mit Einzelgrößen von > 2,50 bis 6,50 m2, Anzahl
Öffnungen 3 Stück,
Verblendschale aus Ziegelstein DF, Dicke ca. 11,5 cm

Die abzubrechenden Wandteile sind gemäß Planvorgabe
mittels sauberen vertikalen Trennschnitten von den
angrenzenden
verbleibenden Teilen der Verblendschale zu trennen,
Abrechnung der Trennschnitte in gesonderter Position.

Demontage einschließlich Unterkonstruktion und
Fassadendämmung aus Mineralwolle d bis 14 cm,
Rückbau bis auf Rohwand aus Stahlbeton,

Einheitspreis einschl. Laden, Abtransport und
Entsorgung
des Abbruchmaterials einschl. Mineralwolle,
einschließlich Entsorgungsgebühren.
Entsprechende Deponierungsnachweise sind vorzulegen.

Abrechnung nach m2 Abbruch

Ausführungshöhe:
UK Öffnung: ca. 0,21 m  über OK Gelände,
abzubrechende Fassadenhöhe bis ca. 4,60 m über OK
Gelände,
inkl. der erforderlichen Gerüste.
Menge: 31,000 m2

**01.01.0010 Trennschnitt senkrecht, T11,5cm**
Trennschnitt an vorhandener vorgehängter Ziegelfassade,
senkrecht, Ausführung mittels schienengeführtem
Schneidegerät, als Abtrennung der Abbruchfläche
zur verbleibenden Wandfläche.
Die Schnittkante ist nach Wahl des Bieters zu Schützen.
Schnitttiefe: ca. 11,5 cm

Abrechnung nach Schnittlänge.
Menge: 16,000 m

**01.01.0011 Türöffnung in Stahlbetonwand, D25cm**
Herstellen von Türöffnungen und Öffnung für
Zuluftgitter
in Stahlbetontragschale einer zweischaligen
Bestandsfassade
mit Einzelgrößen von > 2,50 bis 6,50 m2, Anzahl
Öffnungen 3 Stück,
Stahlbeton Wandstärke bis 25 cm.

Die abzubrechenden Stahlbetonbauteile sind einschl.
Bewehrung
mittels sauberen vertikalen und horizontalen
Trennschnitten von den angrenzenden
verbleibenden Teilen der Stahlbetonwand zu trennen,
Abrechnung der Trennschnitte in gesonderter Position.

Einheitspreis einschl. Laden, Abtransport und
Entsorgung
des Abbruchmaterials, einschließlich
Entsorgungsgebühren.
Entsprechende Deponierungsnachweise sind vorzulegen.

Ausführungshöhe:
UK Öffnung: ca. 0,80 m  über OK Rohdecke,
Arbeitshöhe bis ca. 3,50 m über OK Rohdecke,
inkl. der erforderlichen Gerüste.

Abrechnung nach m3 Abbruch

Ausführungsort:
Haus 4, Südfassade
Menge: 4,000 m3

**01.01.0012 Betonschneidearbeiten Türöffnungen, T25 cm**
Betonschneidearbeiten mit geeigneten Geräten.
Abgerechnet wird nach Schnittlängen,
incl. dem Schnitt von Bewehrungseisen.
Das Umsetzen der Maschinen innerhalb und
außerhalb des Gebäudes ist mit einzukalkulieren
einschl. Absaugung des Kühlwassers.
Die Wasserhaltung zu angrenzenden Räume, Geschosse etc.
während der Betonschneidearbeiten muss vom AN
gewährleistet werden.

Abrechnung nach den Schnittlängen, die zum Abtrennen
vom Baukörper erforderlich sind.

Anzahl Öffnungen: 3 Stück,
Schnitttiefen: bis einschl. 25 cm.

Ausführungsort:
Haus 4, Südfassade
Menge: 28,000 m

*Hinweis*
KALKULATIONSHINWEIS ZU AUSSPARUNGEN:

Das Schließen von Kernbohrungen und Aussparungen
(Wanddurchbrüchen) wird im Nachgang der
Technikinstallationen
ausgeführt.
Zusätzliche Fahrtkosten und Baustelleneinrichtung ist
in
die betreffenden LV - Position einzurechnen.

**01.01.0013 Kernbohrung in Mauerwerk d 11,5 cm, D 100-150 mm, inkl. Verguss**
Kernbohrungen in bestehender
Mauerwerks-Vorsatzschale herstellen,
einschließlich Verguss nach Installation der
Haustechnik,
einschließlich Schalung,
einschließlich Absaugung des Spülwassers sowie
Abtransport und Entsorgung der Bohrkerne.

Material: Ziegelstein DF
Wanddicke:  d = bis ca. 11,5 cm
Durchmesser: D >= 100 bis einschl. 150 mm

Abrechnung je Bohrung.

Ausführungsort:
zweischalige Außenwand Bestand
Menge: 5,000 st

**01.01.0014 Kernbohrung in Mauerwerk d 11,5 cm, D 150-250 mm, inkl. Verguss**
Kernbohrungen in bestehender
Mauerwerks-Vorsatzschale herstellen,
einschließlich Verguss nach Installation der
Haustechnik,
einschließlich Schalung,
einschließlich Absaugung des Spülwassers sowie
Abtransport und Entsorgung der Bohrkerne.

Material: Ziegelstein DF
Wanddicke:  d = bis ca. 11,5 cm
Durchmesser: D > 150 bis einschl. 250 mm

Abrechnung je Bohrung.

Ausführungsort:
zweischalige Außenwand Bestand
Menge: 13,000 st

**01.01.0015 Herstellen + Schließen MW-Aussparungen bis 0,25 m2, d=11,5 cm**
Aussparungen in bestehender
Mauerwerks-Vorsatzschale herstellen,
einschließlich Verguss nach Installation der
Haustechnik,
einschließlich Schalung,
einschließlich Abtransport und Entsorgung des
Abbruchmaterials.

Material: Ziegelstein DF
Wandicke:  d = bis ca. 11,5 cm
Größe: bis einschl. 0,25 m2

Abrechnung je Aussparung.

Ausführungsort:
zweischalige Außenwand Bestand
Menge: 1,000 st

**01.01.0016 Kernbohrung in Stahlbeton d 25 cm, D 100-150 mm, inkl. Verguss**
Kernbohrungen in bestehender
Stahlbetonwand herstellen,
einschließlich Verguss nach Installation der
Haustechnik,
einschließlich Schalung,
einschließlich Absaugung des Spülwassers sowie
Abtransport und Entsorgung der Bohrkerne.

Material: Stahlbeton
Wanddicke:  d = bis ca. 25 cm
Durchmesser: D >= 100 bis einschl. 150 mm

Abrechnung je Bohrung.

Ausführungsort:
zweischalige Außenwand Bestand
Menge: 5,000 st

**01.01.0017 Kernbohrung in Stahlbeton d 25 cm, D 150-250 mm, inkl. Verguss**
Kernbohrungen in bestehender
Stahlbetonwand herstellen,
einschließlich Verguss nach Installation der
Haustechnik,
einschließlich Schalung,
einschließlich Absaugung des Spülwassers sowie
Abtransport und Entsorgung der Bohrkerne.

Material: Stahlbeton
Wanddicke:  d = bis ca. 25 cm
Durchmesser: D > 150 bis einschl. 250 mm

Abrechnung je Bohrung.

Ausführungsort:
zweischalige Außenwand Bestand
Menge: 13,000 st

**01.01.0018 Herstellen + Schließen Stahlbeton-Aussparungen bis 0,25 m2, d=25 cm**
Aussparungen in bestehender
Stahlbetonwand herstellen,
einschließlich Verguss nach Installation der
Haustechnik,
einschließlich Schalung,
einschließlich Abtransport und Entsorgung des
Abbruchmaterials.

Material: Stahlbeton
Wanddicke:  d = bis ca. 25 cm
Abmessungen: ca. 80/25 cm,
Größe: bis einschl. 0,25 m2

Abrechnung je Aussparung.

Ausführungsort:
zweischalige Außenwand Bestand
Menge: 1,000 st

#### 01.02 MAUERARBEITEN

*Hinweis*
ZUSÄTZLICHE TECHNISCHE VERTRAGSBEDINGUNGEN (ZTV)
FÜR MAUERARBEITEN

1. Normen, Richtlinien, Vorschriften, Verordnungen

Zusätzlich zur VOB, Teil C (neueste Ausgabe) mit den
dort
aufgeführten "Allgemeinen Technischen
Vertragsbedingungen
für Bauleistungen (ATV)" gilt folgendes:

- Die jeweils gültigen Technischen Baubestimmungen
- Sämtliche Unfallverhütungsvorschriften und die
Regeln der Bauberufsgenossenschaften
- Die jeweils gültigen TRGS
- Die jeweils gültigen Abfallentsorgungsbestimmungen

Die Ausführung der vertraglichen Leistungen hat in
Übereinstimmung mit den DIN-Normen, Fachregeln der
Verbände,
Verordnungen der Baubehörden, allgemein anerkannten
Regeln
der Technik sowie Hinweisen des Werkstofflieferanten zu

erfolgen. Sie gelten vollinhaltlich als Ergänzung der
Leistungsbeschreibung.

Soweit in der Leistungsbeschreibung auf Technische
Spezifikationen (z.B. nationale Normen, mit denen
europäische
Normen umgesetzt werden, europäische technische
Zulassungen,
gemeinsame technische Spezifikationen, internationale
Normen)
Bezug genommen wird, werden auch ohne den
ausdrücklichen
Zusatz: "oder gleichwertig" immer gleichwertige
Technische
Spezifikationen in Bezug genommen.

2.  Ausführung, Werkstoffe

2.1  Allgemein

Installationsöffnungen dürfen erst geschlossen werden,
wenn
sie von der Objektüberwachung abgenommen worden sind.
Hierfür erfolgt durch den Objektüberwacher eine
ausdrückliche
Aufforderung an den Auftragnehmer.
Die Rohrleitungen dürfen auf keinen Fall vor dem
Abpressen (Dichtigkeitsprüfung) und ohne Isolierungen
eingemauert werden.

2.2  Kalksandstein-Mauerwerk (KS)

Des weiteren sind die Sonder-Verwendbarkeitsnachweise
gemäß der Technischen Baubestimmungen (z.B. Zulassung
(abZ) etc.) der Kalksandstein-Industrie für
Stumpfstoßtechnik
im Mauerwerksbau und die Verwendbarkeitsnachweise gemäß

der Technischen Baubestimmungen (z.B. Zulassung (abZ)
etc.)
für die stoßfugenfreie Vermörtelung von Kalksandsteinen
zu beachten.

In Abhängigkeit der jeweiligen Wandhöhen sind durch den
AN,
gemäß den KS-Herstellerangaben maximal zulässigen
Wandlängen,
eigenverantwortlich aussteifende Stahlbetonstützen
vorzusehen.
Abrechnung der aussteifenden Stützen gemäß gesonderter
Position.
Ausführung in Einbaubereich 2 nach DIN 4103-1.

Das Anlegen von Durchbrüchen und Aussparungen
und das spätere Schließen ist im Bereich von
Sichtmauerwerk
im Verband auszuführen.

*Hinweis*
Anforderung Dünnbettmörtel, in DIN EN 998-2:2017-02
nicht geregelt:
Bei der Verwendung von Dünnbettmörtel in tragenden
Bauteilen ist die Druckfestigkeit bei Feuchtelagerung
in einer technischen Dokumentation auf Grundlage von
DIN V 20000-412 nachzuweisen. Alternativ: ehemalige
Dokumentationsunterlagen (z.B. allgemeine
bauaufsichtliche Zulassung (abZ) oder allgemeines
bauaufsichtliches Prüfzeugnis (abP)).

*Hinweis*
Anforderung Leichtmauermörtel, in DIN EN 998-2:2017-02
nicht geregelt:
Bei der Verwendung von Leichtmauermörtel in tragenden
Bauteilen ist das Längs- und Querdehnungsmodul in einer
technischen Dokumentation auf Grundlage von DIN V
20000-412 nachzuweisen. Alternativ: ehemalige
Dokumentationsunterlagen (z.B. allgemeine
bauaufsichtliche Zulassung (abZ) oder allgemeines
bauaufsichtliches Prüfzeugnis (abP)).

*Hinweis*
Anforderung Normalmauermörtel, in DIN EN 998-2:2017-02
nicht geregelt:
Bei der Verwendung von Normalmauermörtel in tragenden
Bauteilen ist die Fugendruckfestigkeit in einer
technischen Dokumentation auf Grundlage von DIN V
20000-412 nachzuweisen. Alternativ: ehemalige
Dokumentationsunterlagen (z.B. allgemeine
bauaufsichtliche Zulassung (abZ) oder allgemeines
bauaufsichtliches Prüfzeugnis (abP)).

*Hinweis*
Anforderung Mauerziegel, in DIN EN 771-1:2015-11 nicht
geregelt:
Bei der Verwendung von Mauerziegeln für tragende
Außenwände ohne Putz oder sonstigen Witterungsschutz
(Sichtmauerwerk) ist der Frostwiderstand in einer
technischen Dokumentation auf Grundlage von DIN
20000-401, Abschnitt 4.8 bzw. DIN 105-100, Abschnitt
4.8 unter Einhaltung der Anforderungen zur Einstufung
in die Frost-Tau-Kategorie F2 nach Abschnitt 10.2 DIN
EN 772-22:2019, unter Angabe der Ergebnisse
einschließlich des verwendeten Prüfverfahrens,
nachzuweisen. Das Ergebnis der Frostprüfung nach DIN EN
772-22 (Prüfwand) kann bei bestimmten Klinkern vom
Verhalten bei natürlicher Exposition abweichen. Für
diese Fälle ist zum Nachweis des Frostwiderstandes das
Frostprüfverfahren nach DIN 52252-1, unter Angabe der
Ergebnisse einschließlich des verwendeten
Prüfverfahrens, geeignet. Alternativ: ehemalige
Dokumentationsunterlagen (z.B. allgemeine
bauaufsichtliche Zulassung (abZ) oder allgemeines
bauaufsichtliches Prüfzeugnis (abP)).

**01.02.0001 Mauerwerk Innenwand in F90-Qualität, KS-V 12 / 1,8 d=17,5 cm, NM IIa**
Mauerwerk DIN EN 1996 der Innenwand in F90-Qualität,
Kalksandstein nach DIN EN 771-2 in Verbindung mit
DIN 20000-402,
als Vollstein KS-V 12 / 1,8
Festigkeitsklasse: 12
Rohdichteklasse: mind. 1,8

Format nach Wahl AN,
Verlegung in Normalmauermörtel (NM),
einschl. Stoßfugenvermörtelung.

Ausführung mit Fugenglattstrich

Mörtelgruppe:  NM IIa  nach DIN 18580
Mörtelklasse: M 5 nach DIN EN 998-2 in
Verbindung mit DIN 20000-412

Höhe bis 4,50 m
Mauerwerksdicke 17,5 cm
Menge: 139,000 m2

**01.02.0002 L-Winkel Lagesicherung Brand-/F90-Wände an angrenzende Bauteile**
L-Winkel zur Lagesicherung der F90-Wände
an die angrenzenden Bauteile, Stahlgüte S 235,
bei nichttragenden Mauerwerkswänden,
einschl. aller Befestigungsmittel,
Ausführung durchgehend beidseitig, einseitig gemessen.

Befestigungen an der bauseitigen Decke aus
Spannbetonhohldielen dürfen ausschließlich im Bereich
der Plattenhohlräume angeordnet werden
um die Spannlitzen nicht zu schädigen.
Dies ist in den Einheitspreis einzukalkulieren.

Abmessungen L-Winkel 100x60x5 mm

Einbauort: Anschluss Wand / Hohlplattendecke
Menge: 31,000 m

**01.02.0003 Dämmschicht aus Mineralwolle inkl. Fugendichtung, Brand- und F90-Wände**
Dämmschicht (Mineralwollestreifen) in Anschlussfugen
Wand / Decke
(zwischen OK Mauerwerkswand und Decke)
bzw. Wand / Wand liefern und einbauen,
gemäß DIN 4102 T4 Ziff. 4.5.2.6,
aus Mineralwolle nach DIN EN 13162,
Baustoffklasse A,
Schmelzpunkt >= 1000° nach DIN 4102 T.17,
Rohdichte >= 30 kg/m³.

Mauerwerksdicke bis 17,5 cm
Dämmschichtstärke: d = 2,0 cm
inkl. Fugendichtung beidseitig.

Einbauort:
F90-Wände, Anschluss Wand / Decke
Menge: 31,000 m

**01.02.0004 Ausgleichsschicht / Kimmschicht am Wandfuß, d= 17,5 cm**
Ausgleichsschicht / Kimmschicht am Wandfuß, aus
KS-Mauersteinen, Mauerwerksdicke 17,5 cm,
Mauerwerksgüte gemäß Position 01.02.0001.
Menge: 31,000 m

**01.02.0005 Türöffnungen anlegen inkl. KS-Fertigteilsturz, d=17,5 cm, RÖ-B bis 1,76 m**
Türöffnungen anlegen in Mauerwerkswänden,
einschließlich KS-Fertigteilsturz
Wandstärke d = 17,5 cm.
Öffnungsbreite bis ca. 1,76 m.
Öffnungshöhe bis ca. 2,135 m.
Menge: 1,000 st

**01.02.0006 Zulage zu Mauerwerk für Herstellen von 90° Ecken**
Zulage zu Vorpositionen Mauerwerk aus Kalksandstein
für Herstellen von 90° Ecken.
Menge: 23,000 m

**01.02.0007 Anschluss Wand d=17,5 cm**
Zulage zu den Mauerwerkspositionen
für das Einbinden des Mauerwerks
zwischen vorhandenen Stahlbetonbauteilen wie Wände
oder Stützen.
Abgerechnet wird jeweils die Höhe der eingebundenen
Wand.

Wanddicke bis 17,5 cm
Menge: 23,000 m

**01.02.0008 Anschluss an Unterzug, Wand d=17,5 cm**
Zulage zu den Mauerwerkspositionen
für das Anpassen an vorhandene Stahlbetonunterzüge,
Breite ca. 55 cm, Höhe ca. 70 cm,
Abgerechnet wird die Anzahl der Anpassungen
an Unterzüge.

Wanddicke bis 17,5 cm
Menge: 3,000 st

**01.02.0009 Maueranschlussschienen 28/15, fz, angedübelt**
Stahleinbauteil Maueranschluss-Schiene 28/15
zum Andübeln auf Beton C 30/37, aus Stahl
feuerverzinkt,
bauaufsichtlich zugelassen, zur Befestigung von
Mauerwerk
mit Maueranschlussankern.

Breite: 28 mm
Tiefe: 15 mm

Belastung Z/Q = 3,0/3,0 kN / Befestigungspunkt,
für dynamische Beanspruchung zugelassen,
für die justierbare Befestigung von
Anschlusskonstruktionen (Mauerwerk),
liefern und entsprechend der Einbauanleitung
des Herstellers an Beton andübeln.
Menge: 23,000 m

**01.02.0010 Maueranschlussanker für normale Fugen**
Maueranschlussanker, feuerverzinkt, passend zu
Maueranschlussschiene 28/15,
zur Befestigung von Mauerwerk, für normale Fugen.

Maueranschlussanker-Abstand: 25 cm
Länge: 180 mm
Breite:  26 mm
Dicke: 2,0 mm
Menge: 95,000 st

**01.02.0011 Dämmschicht aus Mineralwolle inkl. Fugendichtung**
Dämmschicht (Mineralwollestreifen) in Anschlussfugen
Betonwand / Mauerwerk
(im Bereich von angedübelten Maueranschluss-Schienen)
liefern und einbauen,
gemäß DIN 4102 T4 Ziff. 4.5.2.6,
aus Mineralwolle nach DIN EN 13162,
Baustoffklasse A,
Schmelzpunkt >= 1000° nach DIN 4102 T.17,
Rohdichte >= 30 kg/m³.

Mauerwerksdicke bis 17,5 cm
Dämmschichtdicke: d = 1,5 cm
inkl. Fugendichtung beidseitig.

Einbauort: Anschlussfugen Betonwand / Mauerwerk
Menge: 9,000 m

**01.02.0012 Estrich-Randstreifen, MW**
Liefern und Einbauen von Randstreifen aus
nichtbrennbaren Dämmstreifen aus Mineralfaser,
Baustoffklasse A gemäß DIN 4102, Dicke gemäß
Erfordernis, bis 20 mm, Höhe ca. 6 cm.

Einbau in Anschlussfugen zwischen
Schnittkante vorhandener Verbundestrich / KS-Mauerwerk

Stärke Verbundestrich bis 6 cm
Fugenbreite: ca. 1,5 bis 2 cm
Menge: 62,000 m

*Hinweis*
KALKULATIONSHINWEIS ZU SCHLITZEN UND AUSSPARUNGEN:

Das Schließen von Wandschlitzen und Aussparungen
(Wanddurchbrüchen) wird im Nachgang der
Technikinstallationen
ausgeführt.
Zusätzliche Fahrtkosten und Baustelleneinrichtung ist
in
die betreffenden LV - Position einzurechnen.

**01.02.0013 Herstellen + Schließen MW-Aussparungen bis 0,25 m2, d=17,5-24 cm**
Aussparungen in Mauerwerkswänden
nach Aussparungsplan im Zuge des Aufmauerns herstellen

und nach Installation der Haustechnik wieder schließen,
Größe: bis einschl. 0,25 m2
Material: KS-V
Wanddicke: 17,5 cm
Menge: 3,000 st

**01.02.0014 Herstellen + Schließen MW-Aussparungen von 0,25 bis 0,50 m2, d=17,5-24 cm**
Aussparungen in Mauerwerkswänden
nach Aussparungsplan im Zuge des Aufmauerns herstellen

und nach Installation der Haustechnik wieder schließen,
Größe: größer als 0,25 bis einschl. 0,50 m2
Material: KS-V
Wanddicke: 17,5 cm
Menge: 1,000 st

**01.02.0015 Kernbohrung in Mauerwerk d 17,5 cm, D 100-150 mm, inkl. Verguss**
Kernbohrungen in Mauerwerkswänden herstellen,
einschließlich Verguss nach Installation der
Haustechnik,
einschließlich Schalung,
einschließlich Absaugung des Spülwassers sowie
Abtransport und Entsorgung der Bohrkerne.

Material: KS-V
Wandicke: d = 17,5 cm
Durchmesser: D >= 100 bis einschl. 150 mm

Abrechnung je Bohrung.
Menge: 2,000 st

**01.02.0016 Kernbohrung in Mauerwerk d 17,5 cm, D 150-200 mm, inkl. Verguss**
Kernbohrungen in Mauerwerkswänden herstellen,
einschließlich Verguss nach Installation der
Haustechnik,
einschließlich Schalung,
einschließlich Absaugung des Spülwassers sowie
Abtransport und Entsorgung der Bohrkerne.

Material: KS-V
Wandicke: d = 17,5 cm
Durchmesser: D > 150 bis einschl. 200 mm
Menge: 1,000 st

*Hinweis*
KLINKERFASSADE, DÄMMARBEITEN

**01.02.0017 Verblendmauerwerk, DF, KMz-28-2,0, Wilder Verband**
2-schaliges Sichtmauerwerk mit Dämmung und Luftschicht,
mit Verblendmauerwerk, d= 11,5 cm,
gemäß DIN EN 771-1 mit EN 20000-401 und DIN
105-4:2019-01,
herstellen, liefern und einbauen.
Dämmung gemäß gesonderter Position.

Lichter Schalenabstand zwischen Verblendmauerwerk
und bauseitiger Stahlbeton-Tragschale: ca. 15 cm.
Dicke der Luftschicht: 1 cm,
Dicke der Wärmedämmung: 14 cm,
Drahtanker mit entsprechender abZ.

Es sind mind. 7 St. Luftschichtanker, ø = 4 mm, als
gebogene Drahtanker in die Stahlbetonwand pro m2
einzubauen,
incl. Lieferung, Bohrungen und Befestigungsmittel,
sowie Klemmplatten und Abtropfscheiben.

Klinkerprodukt DF-Format.
Farbton wie Bestand, nach Bemusterung und Wahl des AG,
Mauerwerksverband: Wilder Verband,
max. Längen der Läuferreihen bis 7 Steine,
inkl. Schneiden der Pass-Steine senkrecht und
Ausgleichsschicht am Wandfuß.

Um Farbdifferenzen zu minimieren sind die Klinker
in einer Bestellung zu ordern. Die Klinker sind aus
mehren Paketen gleichzeitig zu entnehmen und querzumischen. Dies ist in die Einheitspreise
einzukalkulieren.

Mauermörtel:
Vorgefertigter Vormauermörtel (Mörtelgruppe II a nach
DIN V 18580 bzw. M5 nach DIN EN 998-2), vollfugig, im
Fugenglattstrich,
gemäß Verarbeitungsrichtlinien,
Mörtelfarbe: Grauton
nach Bemusterung und Wahl des AG.

Der Mörtel ist auf das Wasseraufnahmevermögen des
Steins
einzustellen.
Der Mörtel ist entsprechend der Herstelleranweisung
kellengerecht anzumischen. Die Konsistenz des Mörtels
darf während der Verarbeitung nicht verändert werden.
Es ist vollfugig zu mauern. Überquellender Mörtel ist
auf beiden Wandseiten abzustreichen und aufzufangen.
Fehlstellen sind auszufüllen.

Es wird im Zug der Erstellung der Mauerschale verfugt.

Nach kurzer Ansteifungszeit ist der noch verformbare
Mörtel mit einem geeigneten Werkzeug (Fugeneisen,
Wasserschlauch, Holzspan, o. ä.) bündig mit der Steinkante zu verstreichen. Der Verstrich ist bei gleichem
An-
steifungsgrad des Mörtels in zeitlich gleichen
Abständen
durchzuführen um unterschiedliche Fugenfarben zu
vermeiden, Fugenoberfläche: glatt.
Ausführungsart nach Musterfläche.

Leistung einschl. Ausführung von Lüftungsöffnungen
gem. Ansichtszeichnungen (75 cm2 je 20 m2 Wandfläche
bzw. nach Bemusterung),
jeweils unten und oben sowie in Brüstungsbereichen,
sowie Entwässerungsöffnungen über den Feuchtigkeitsabdichtungen an Fußpunkt- und Sturzbereichen,
durch Ausbildung von offenen Stoßfugen,
die beim Aufmauern mit Lüftungsgittern zu schließen
sind,
Fugengitter zurückliegend in der Fuge eingebaut.
Das entsprechende Herstellen der offenen
Stoßfugen ist in den EP einzukalkulieren.

Ausführungshöhe bis ca. 4,60 m über OK Gelände,
inkl. der erforderlichen Gerüste.

Bei Regen in der Bauphase ist das frische Mauerwerk
sofort und nach jedem Arbeitstag bis zum Weiterarbeiten
abzudecken um das Eindringen von Feuchtigkeit zu
vermeiden (Ausblühungen).

Abrechnung nach tatsächlicher Mauerwerkshöhe.
Menge: 15,000 m2

**01.02.0018 Anarbeiten an Bestandmauerwerk**
Anarbeiten an Bestandsmauerwerk
im wilden Verband gemäß Bestand,
als Zulage zum Verblendmauerwerk,
einschl. erforderlicher Steinschnitte.
Menge: 12,000 m

**01.02.0019 Feuchtigkeitssperrschicht aus G200S4, b<70cm, über Öffnungen**
Feuchtigkeitssperrschicht aus Bitumenschweißbahn
G200S4, gegen kapillar aufsteigende Feuchtigkeit
oberhalb der Öffnungen (Mauerwerk und Dämmung),
horizontal im Mörtelbett des Mauerwerks eingebettet
bis VK Mauerwerksschale
und vertikal auf Außenwand der Tragschale mind.
30 cm hochführen und aufschweißen,
im Bereich des  Schalen- Zwischenraumes mit
Gefälle nach außen verlegen,
die Schrägenanpassungen der Mineralwolle-Dämmung)
sind einzukalkulieren.

Zuschnittsbreiten bis 70 cm.
Menge: 7,000 m

**01.02.0020 Einbau Fertigteilsturz, LxHxD = 175 x 20 x 11,5 cm**
Herstellen, Liefern und Einbau von
Fertigteil-Stahlbetonsturz
mit Sichtbetonoberfläche, einschl. Bewehrung,
einschl. Herstellen der Auflagertaschen im Mauerwerk
und der kraftschlüssigen Verbindung
mit schwindfreiem Mörtel oder glw..
Einschl. Verfugung zum angrenzenden Mauerwerk,
mit Mauermörtel, vollfugig, im Fugenglattstrich,
gemäß Verarbeitungsrichtlinien, Mörtelfarbe: Grauton
nach Bemusterung und Wahl des AG.

Einbau oberhalb von nachträglich hergestellter
Türöffnung in vorgehängter Verblendschale
aus Ziegel, DF, Dicke 11,5 cm,
gemäß Planvorgabe und örtlichem Aufmaß,
einschließlich der erforderlichen Abstützungs-
und Abfangungsarbeiten.

Herstellen der Türöffnung und Trennschnitte von
angrenzenden
Bauteilen in Bestandswänden gemäß separaten Positionen.

Abmessungen Fertigteil-Sturz:
Länge: ca. 175 cm
Höhe: 20 cm
Dicke: 11,5 cm

Ausführungshöhe:
bis ca. 3,50 m über OK Gelände,
inkl. der erforderlichen Gerüste.
Menge: 1,000 st

**01.02.0021 Einbau Fertigteilsturz, LxHxD = 225 x 20 x 11,5 cm**
Herstellen, Liefern, Einlegen von
Fertigteil-Stahlbetonsturz
wie in Position 01.02.0020 beschrieben, jedoch:

Länge: ca. 225 cm
Menge: 1,000 st

**01.02.0022 Einbau Fertigteilsturz, LxHxD = 280 x 20 x 11,5 cm**
Herstellen, Liefern, Einlegen von
Fertigteil-Stahlbetonsturz
wie in Position 01.02.0020 beschrieben, jedoch:

Länge: ca. 280 cm
Menge: 1,000 st

**01.02.0023 WAB-MiWo-Wärmedämmung, d 14cm, WLG 035**
Wärmedämmung aus Mineralfaser,
für Verblendmauerwerk mit Luftschicht zugelassen,
Gesamtdicke d= 14 cm, mit versetzten Stößen,
hydrophobiert, vlieskaschiert, quellfrei,
liefern und einbauen.

Anforderungen:
WAB - Außendämmung der Wand hinter Bekleidung - DIN
4108-10
WLG: 035 - Wärmeleitfähigkeitsgruppe
Brandverhalten: A1 - nichtbrennbar - DIN EN 13501-1
Schmelzpunkt: >= 1.000°C
Material: Steinwolle,
Kaschierung: Vlies, schwarz oder braun,
Befestigung: mechanische Befestigung,
Untergrund: Beton,
dichtgestoßen auf die Drahtanker aufstecken
und durch Klemmplatten befestigen,
Abtropfscheiben bis Luftschichtmitte aufschieben,
Drahtanker, Klemmplatten und Abtropfscheiben sind
in Pos. -Verblendmauerwerk- bereits enthalten.
Schrägenanpassung sind in den Positionen
-Feuchtigkeitssperrschicht- enthalten.

Dämmstoff aus Mineralwolle mit RAL-Gütezeichen
der Gütegemeinschaft Mineralwolle e.V.,
gemäß der Gefahrstoffverordnung gesundheitlich
unbedenklich und nach EG-Richtlinie 97/69
Anmerkung Q freigezeichnet.
Menge: 15,000 m2

**01.02.0024 Anarbeiten an Bestanddämmung**
Zulage zur Position -Wärmedämmung aus Mineralfaserfür das Anpassen an vorhandene Wärmedämmung, stumpf
gestossen.
Menge: 12,000 m

#### 01.03 BETONARBEITEN

**01.03.0001 Schließen von Deckenaussparungen, B/L 1,20 x 1,80 m**
Schließen von vorhandenen Aussparungen
in Deckenplatte aus Stahlbetonfertigteil
mit schwindarmem Vergussbeton, einschl. Schalung,
Bewehrung in gesonderter Position.
Oberseite geglättet und flächenbündig
mit vorhandenem Stahlbetonfertigteil.

Einschl. kraftschlüssiger Verbindung zwischen
Stahlbetonfertigteil und Vergussbeton wie folgt:
Herstellen von Bohrungen in regelmäßigen Abständen
umlaufend im Rand der Aussparung, Einkleben von
Rippenstahl-Stäben in die vorgebohrten Löcher mittels
Injektionssystem mit allgemeiner bauaufsichtlicher
Zulassung,
Abstand der Bohrungen: ca. 20 cm,
Einbindetiefe im Fertigteil: ca. 13 cm.

Dicke bauseitiges Fertigteil: ca. 32 cm,
Stärke Vergussbeton: ca. 10 cm,
Aussparungsgröße: ca. 1,20 x 1,80 m

Arbeitshöhe: bis ca. 4,80 m über OK Rohdecke,
inkl. der erforderlichen Gerüste
und Abstützung der Schalung.

Abrechnung nach Stück Aussparung
Menge: 2,000 st

**01.03.0002 Schließen von Deckenaussparungen, B/L 1,20 x 1,20 m**
Schließen von vorhandenen Aussparungen
in Deckenplatte aus Stahlbetonfertigteil
wie in Position 01.03.0001 beschrieben, jedoch:
Fläche Vergussbeton: 1,20 x 1,20 m,
einschl. Randschalung an freiem Rand,
Länge ca. 1,20 m, Höhe 0,10 cm.

Abrechnung nach Stück Aussparung
Menge: 1,000 st

**01.03.0003 Schließen von Deckenaussparungen, D 40 cm**
Schließen von vorhandenen Aussparungen
in Deckenplatte aus Spannbetonhohldielen,
mit schwindarmem Vergussbeton, einschl. Schalung,
Oberseite geglättet und flächenbündig
mit vorhandener Dachfläche.

Einschl. Verschluss der an die Aussparung
anschließenden Hohlräume innerhalb der
Hohlplattendecke mit Bauschaum vor dem Vergießen.

Dicke bauseitige Spannbetonhohldielen : ca. 32 cm,
Aussparungsgröße: Durchmesser ca. 40 cm

Arbeitshöhe: bis ca. 4,80 m über OK Rohdecke,
inkl. der erforderlichen Gerüste
und Abstützung der Schalung.

Abrechnung nach Stück Aussparung
Menge: 2,000 st

**01.03.0004 Schließen von Deckenaussparungen, D 30 cm**
Schließen von vorhandenen Aussparungen
in Deckenplatte aus Spannbetonhohldielen,
wie in Position 01.03.0003 beschreiben, jedoch:

Aussparungsgröße: Durchmesser ca. 30 cm
Menge: 5,000 st

**01.03.0005 Auffüllung Stahlbeton, C25/30, D15 cm**
Ausgleichen von Niveauunterschied zwischen
OK Rohdecke und OK vorhandenem Betonsockel
Auffüllung mit Stahlbeton C25/30, einschl. Verdichten,
auf Trennlage gemäß gesonderter Position,
Bewehrung in gesonderter Position.

Höhe: ca. 21 cm
Größe: 7 m2

Abrechnung nach m3

Ausführungsort:
geplanter Traforaum
Menge: 1,500 m3

**01.03.0006 Zulage Glätten Betonauffüllung**
Zulage zur vorbeschriebenen Betonauffüllung
für Glätten der Oberfläche mit dem Flügelglätter
(Scheiben),
einschließlich des erforderlichen Vakuumverfahrens
für die Wasserabsaugung.
Menge: 7,000 m2

**01.03.0007 PE Folie 0,2 mm als Trennlage auf Abdichtung**
PE - Folie, Dicke 0,2 mm,
als Trennlage auf OK Rohdecke
lose mit mind. 10 cm Stoßüberdeckung verlegen,
einschl. Hochführen bis OK FFB an Wänden/Stützen.

Abrechnung nach Raum-Grundfläche

Ausführungsort:
geplanter Traforaum
Menge: 7,000 m2

**01.03.0008 Estrich-Randstreifen, MW**
Liefern und Einbauen von Randstreifen aus
nichtbrennbaren Dämmstreifen aus Mineralfaser,
Baustoffklasse A gemäß DIN 4102, Dicke gemäß
Erfordernis, mind. 8 mm, Höhe ca. 25 cm.

Ausführungsort:
geplanter Traforaum
Menge: 13,000 m

**01.03.0009 Betonstabstahl B500 B**
Bewehrung aus Betonstabstahl, B500 B, alle Durchmesser,

in unterschiedlichen Längen,
liefern, schneiden, biegen und verlegen.

Ausführungsort:
Betonauffüllung geplanter Traforaum,
Schließen von Aussparungen in Dachfläche
Menge: 0,300 t

### 02 DOKUMENTATION

#### 02.01 DOKUMENTATION

**02.01.0001 Zusatzaufwand für geordnete Übergabe der Bestandsunterlagen (Formatierung ohne Tabelle)**
Zusatzaufwand für geordnete Übergabe der
Bestandsunterlagen

Die Bestandsunterlagen sind 1-fach in je einem
DIN-A4-Ordner
und 1-fach auf digitalem Datenträger (CD, DVD oder
USB-Stick)
rechtzeitig vor Abnahme an die zuständige
Objektüberwachung
zur Prüfung zu übergeben.

Als Dateiformat ist grundsätzlich "pdf" zu verwenden.
Planunterlagen sind im Format "dwg" oder "dxf" und
"pdf"
zu speichern.

Die Dokumente sind jeweils mit Angabe der betreffenden

LV-Positionsnummer direkt auf den zugehörigen
Dokumenten (Datenblätter etc.) zu versehen.

Eine Abnahme ohne vollständige Bestandsunterlagen wird

vom Auftraggeber verweigert.
Menge: 1,000 psch
